# Fourniture et installation d'un réservoir pour l'eau contre les incendies de 12 m³ de capacité

- Propriété du fichier: CYPE INGENIEROS, S.A.
- Format: FIEBDC-3/2002
- Devise: EUR
- Coûts indirects: 3.00 %
- Frais généraux: 13.00 %
- Bénéfice: 6.00 %
- TVA: 20.00 %

**TIP020** U Fourniture et installation d'un réservoir pour l'eau contre les incendies de 12 m³ de capacité, préfabriqué de polyester, placé en surface, en position verticale. Comprend vanne à flotteur de 1 1/2" de diamètre à connecter avec l'arrivée, interrupteurs de niveau, vanne à sphère de 50 mm de diamètre pour la vidange et la vanne papillon de 1 1/2" de diamètre pour connecter au surpresseur.
Fourniture et installation d'un réservoir pour l'eau contre les incendies de 12 m³ de capacité, préfabriqué de polyester, placé en surface, en position verticale. Comprend vanne à flotteur de 1 1/2" de diamètre à connecter avec l'arrivée, interrupteurs de niveau, vanne à sphère de 50 mm de diamètre pour la vidange et la vanne papillon de 1 1/2" de diamètre pour connecter au surpresseur.
Inclut: Implantation. Mise en place du réservoir. Montage, connexion et contrôle de son bon fonctionnement.
Critère de métré de projet: Nombre d'unités prévues, selon documentation graphique du Projet.
Critère de mesure de l'ouvrage: On mesurera le nombre d'unités réellement exécutées selon les spécifications du Projet.

| Code | U | Désignation | Quantité | Prix | Montant |
|---|---|---|---|---|---|
| mt41aco100a | U | Réservoir en polyester, de 12 m³, 2450 mm de diamètre, placé en surface, en position verticale, pour réserve d'eau contre les incendies. (matériau) | 1.000 | 1660.00 | 1660.00 |
| mt41aco200e | U | Vanne à flotteur de 1 1/2" de diamètre, pour une pression maximum de 8 bar, avec corps en laiton, flotteur sphérique fileté en laiton et obturateur en caoutchouc. (matériau) | 1.000 | 172.68 | 172.68 |
| mt41aco210 | U | Interrupteur de niveau de 10 A, avec flotteur, contrepoids et câble. (matériau) | 2.000 | 13.30 | 26.60 |
| mt37sve010f | U | Vanne à sphère en laiton nickelé à visser de 1 1/2". (matériau) | 1.000 | 21.57 | 21.57 |
| mt37svm010a | U | Vanne papillon de fonte de fer, DN 50 mm. (matériau) | 1.000 | 33.56 | 33.56 |
| mo008 | h | Compagnon professionnel III/CP2 plombier. (main-d'œuvre) | 6.007 | 25.49 | 153.12 |
| mo107 | h | Ouvrier professionnel II/OP plombier. (main-d'œuvre) | 6.007 | 21.90 | 131.55 |
| % | % | Coûts directs complémentaires | 2 % | 2199.08 | 43.98 |
|  |  | Coûts directs |  |  | 2243.06 |
