# Dallage en béton

- Propriété du fichier: CYPE INGENIEROS, S.A.
- Format: FIEBDC-3/2002
- Devise: EUR
- Coûts indirects: 3.00 %
- Frais généraux: 13.00 %
- Bénéfice: 6.00 %
- TVA: 20.00 %

## G Structure et gros oeuvre

### GB Planchers bas

#### GBD Dallages

**GBD010** m² Dallage en béton.
Dallage en béton massif de 10 cm d'épaisseur, réalisé avec béton C16/20 (X0(F); D10; S3; Cl 1,0) prêt à l'emploi et coulage depuis le camion, extension et vibrage manuel via règle vibrante, sans traitement de sa surface; avec des joints de retrait de 5 mm d'épaisseur, via découpe avec un disque à diamant. Comprend le panneau de polystyrène expansé de 3 cm d'épaisseur, pour l'exécution des joints de rétraction.
Inclut: Préparation de la surface d'appui du béton. Implantation des joints de construction et de dilatation. Application des niveaux à l'aide de guides en béton ou de règles. Arrosage de la surface de base. Réalisation des joints de construction et des joints périmétriques de dilatation. Coulage, extension et vibrage du béton. Séchage du béton. Implantation des joints de retrait. Découpe du béton. Nettoyage final des joints de retrait.
Critère pour le métré: Surface mesurée selon documentation graphique du Projet.
Critère pour le mémoire: On mesurera la surface réellement exécutée selon les spécifications du Projet, en déduisant la surface occupée par les poteaux situés dans le périmètre.
Critère d'évaluation économique: Le prix ne comprend pas la base de la chape.

| Code | U | Désignation | Quantité | Prix | Montant |
|---|---|---|---|---|---|
| mt10hmf030h | m³ | Béton massif C16/20 (X0(F); D10; S3; Cl 1,0), prêt à l'emploi, selon NF EN 206-1. (matériau) | 0.105 | 103.20 | 10.84 |
| mt16pea020c | m² | Panneau rigide en polystyrène expansé, selon NF EN 13163, usinage latéral droit, de 30 mm d'épaisseur, résistance thermique 0,8 m²K/W, conductivité thermique 0,036 W/(mK), pour joint de dilatation. (matériau) | 0.050 | 2.01 | 0.10 |
| mq06vib020 | h | Règle vibrante de 3 m. (matériel) | 0.097 | 4.67 | 0.45 |
| mq06cor020 | h | Équipement pour découpage de joints dans les dallages en béton. (matériel) | 0.094 | 9.50 | 0.89 |
| au00auh020 |  | Rigole pour le coulage du béton. | 1.000 | 0.00 | 0.00 |
| mo112 | h | Ouvrier d'exécution I/OE2 construction. (main-d'œuvre) | 0.097 | 21.91 | 2.13 |
| mo020 | h | Compagnon professionnel III/CP2 construction. (main-d'œuvre) | 0.071 | 25.37 | 1.80 |
| mo113 | h | Ouvrier d'exécution I/OE1 construction. (main-d'œuvre) | 0.071 | 21.21 | 1.51 |
| mo077 | h | Ouvrier professionnel II/OP construction. (main-d'œuvre) | 0.036 | 22.53 | 0.81 |
| % | % | Frais de chantier des unités d'ouvrage | 2 % | 18.53 | 0.37 |
|  |  | Coûts directs |  |  | 18.90 |
