# Sol extérieur accesible en pavés de verre moulé lisse, incolore, 190x190x80 mm, pour circulation piéton

- Propriété du fichier: CYPE INGENIEROS, S.A.
- Format: FIEBDC-3/2002
- Devise: EUR
- Coûts indirects: 3.00 %
- Frais généraux: 13.00 %
- Bénéfice: 6.00 %
- TVA: 20.00 %

## G Structure et gros oeuvre

### GP Planchers

#### GPV Verre

**GPV020** m² Sol extérieur accesible en pavés de verre moulé lisse, incolore, 190x190x80 mm, pour circulation piéton.
Réalisation d'un sol extérieur accesible constitué de pavés de verre moulé lisse, incolore, 190x190x80 mm, pour circulation piéton, avec des joints périmétriques et des joints entre pièces réalisées avec béton C25/30 (XC1(F); D10; S3; Cl 0,4) prêt à l'emploi, et coulage à la benne, et acier Fe E 500, avec une quantité approximative de 13 kg/m² comme armature inférieure et supérieure. Comprend le montage et le démontage du coffrage, les bandes périmétriques pour joints de dilatation et antidérapants, le séchage du béton et le scellage des joints périmétriques avec du silicone. Totalement terminé.
Inclut: Montage du système de coffrage. Implantation des pièces. Mise en place des bandes périmétriques. Mise en place des pavés de verre moulé. Mise en place des armatures avec des séparateurs homologués. Humidification du coffrage. Coulage et compactage du béton. Séchage du béton. Scellage des joints périmétriques. Démontage du système de coffrage.
Critère de métré de projet: Surface mesurée selon documentation graphique du Projet.
Critère de mesure de l'ouvrage: On mesurera la surface réellement exécutée selon les spécifications du Projet.

| Code | U | Désignation | Quantité | Prix | Montant |
|---|---|---|---|---|---|
| mt21vmp010e | U | Pavé de verre moulé lisse, incolore, 190x190x80 mm, pour sols à circulation piéton. (matériau) | 21.000 | 9.07 | 190.47 |
| mt10haf030fOEc | m³ | Béton C25/30 (XC1(F) D10; S3; Cl 0,4), prêt à l'emploi, selon NF EN 206-1. (matériau) | 0.019 | 133.00 | 2.53 |
| mt07aco050c | kg | Barres en acier haute adhérence, Fe E 500, fourni sur chantier en barres brutes, de divers diamètres. (matériau) | 13.000 | 1.05 | 13.65 |
| mt07aco020c | U | Séparateur homologué pour poutres. (matériau) | 4.000 | 0.08 | 0.32 |
| mt50spa052b | m | Planche en bois de pin, de 20x7,2 cm. (matériau) | 0.020 | 4.39 | 0.09 |
| mt50spa101 | kg | Clous en acier. (matériau) | 0.030 | 1.30 | 0.04 |
| mt50spa081a | U | Étai métallique télescopique, allant jusqu'à 3 m de hauteur. (matériau) | 0.013 | 13.37 | 0.17 |
| mt15sja025c | U | Cartouche de silicone acétique monocomposante, antimoisissure, couleur transparente, de 310 ml. (matériau) | 0.500 | 6.03 | 3.02 |
| mt21vva022b | U | Produits complémentaires pour la mise en place de pavés de verre moulé. (matériau) | 1.000 | 0.95 | 0.95 |
| au00auh010 |  | Benne à béton. | 1.000 | 0.00 | 0.00 |
| mo020 | h | Compagnon professionnel III/CP2 construction. (main-d'œuvre) | 2.172 | 24.67 | 53.58 |
| mo113 | h | Ouvrier d'exécution I/OE1 construction. (main-d'œuvre) | 1.724 | 20.57 | 35.46 |
| % | % | Coûts directs complémentaires | 2 % | 300.28 | 6.01 |
|  |  | Coûts directs |  |  | 306.29 |
