# Mur précoffré, en béton

- Propriété du fichier: CYPE INGENIEROS, S.A.
- Format: FIEBDC-3/2002
- Devise: EUR
- Coûts indirects: 3.00 %
- Frais généraux: 13.00 %
- Bénéfice: 6.00 %
- TVA: 20.00 %

**GMF010** m² Mur précoffré, en béton, de 20 cm d'épaisseur, avec faces visibles de couleur grise, avec texture lisse, bétonnage du noyau central avec du béton C25/30 (XC1(F); D10; S3; Cl 0,4) prêt à l'emploi, et coulage à la benne.
Mur précoffré, en béton, de 20 cm d'épaisseur, composé de deux plaques en béton de 5 cm d'épaisseur chacune, avec faces visibles de couleur grise, avec texture lisse, séparées par des treillis métalliques, ouvertures avec ou sans mannequin en bois, pour des hauteurs allant jusqu'à 3 m et des longueurs maximales de 8,50 m. Comprend les pièces spéciales, la mise en place sur site des plaques à l'aide d'une grue autopropulsée et d'étaiements, bétonnage du noyau central avec du béton C25/30 (XC1(F); D10; S3; Cl 0,4) prêt à l'emploi, et coulage à la benne, vibrage et retrait des étais une fois que le béton a atteint la résistance adéquate.
Inclut: Implantation du mur. Mise en place du double mur, aplomb et attache des étais. Bétonnage du noyau par phases. Vibrage du béton coulé dans chaque phase. Désétaiement de l'ensemble.
Critère de métré de projet: Surface mesurée selon documentation graphique du Projet, sans dupliquer les coins ni les rencontres, en déduisant les ouvertures de surface supérieure à 3 m².
Critère de mesure de l'ouvrage: On mesurera la surface réellement exécutée selon les spécifications du Projet, sans dupliquer les coins ni les rencontres, en déduisant les ouvertures de surface supérieure à 3 m².

| Code | U | Désignation | Quantité | Prix | Montant |
|---|---|---|---|---|---|
| mt07pha100a | m² | Mur précoffré, en béton, de 20 cm d'épaisseur, composé de deux plaques en béton de 5 cm d'épaisseur chacune, avec faces visibles de couleur grise, avec texture lisse, séparées par des treillis métalliques, ouvertures avec ou sans mannequin en bois, pour des hauteurs allant jusqu'à 3 m et des longueurs maximales de 8,50 m, selon NF EN 14992. (matériau) | 1.000 | 49.50 | 49.50 |
| mt10haf030fOEc | m³ | Béton C25/30 (XC1(F) D10; S3; Cl 0,4), prêt à l'emploi, selon NF EN 206-1. (matériau) | 0.105 | 133.00 | 13.97 |
| mt50spa052b | m | Planche en bois de pin, de 20x7,2 cm. (matériau) | 0.020 | 4.39 | 0.09 |
| mt50spa081a | U | Étai métallique télescopique, allant jusqu'à 3 m de hauteur. (matériau) | 0.013 | 13.37 | 0.17 |
| mq07gte010c | h | Grue autopropulsée à bras télescopique avec une capacité d'élévation de 30 t et 27 m de hauteur maximale de travail. (matériel) | 0.349 | 67.00 | 23.38 |
| mo046 | h | Compagnon professionnel III/CP2 monteur de structures préfabriquées en béton. (main-d'œuvre) | 0.940 | 25.90 | 24.35 |
| mo093 | h | Ouvrier professionnel II/OP monteur de structures préfabriquées en béton. (main-d'œuvre) | 0.940 | 23.03 | 21.65 |
| % | % | Coûts directs complémentaires | 2 % | 133.11 | 2.66 |
|  |  | Coûts directs |  |  | 135.77 |
